# Leerstandssanierung Carl-Cohn-Str. 36 e, g, 22297 Hamburg
Angebotsaufforderung (GAEB DA XML 3.3, DA83)
Projekt: 141-26
Währung: EUR
Auftraggeber: BUNDESANSALT FÜR IMMOBILENAUFGABEN, - ANSTALT DES ÖFFENTLICHEN RECHTS -, ELLERSTRASSE 56, 53119 BONN, BUNDESREPUBLIK DEUTSCHLAND, Telefon 0228 37787-0, E-Mail INFO@BUNDESIMMOBILIEN.DE
Erstellt mit: GXML Toolbox V3.3 R20230829, iTWO_64 V24.0.667, 18.02.2026

## Titelblatt
OBJEKT:
  Carl-Cohn-Str. 36 e, g

  in 22297 Hamburg

VERGABENUMMER:
  VOEK 141-26

L E I S T U N G S B E S C H R E I B U N G MIT L E I S T U N G S V E R Z E I C H N I S

LEISTUNGEN:

  Trockenbau--,
  und Tischlerarbeiten

BIETER:

  NAME (FIRMENSTEMPEL), ADRESSE, TEL.

AUFTRAGGEBERIN:
  BUNDESANSTALT FÜR IMMOBILIENAUFGABEN
  SPARTE WOHNEN NOWO

VERDINGUNGSSTELLE:
  BUNDESANSTALT FÜR IMMOBILIENAUFGABEN
  STABSBEREICH EINKAUF, ABTEILUNG 1, VERDINGUNG
  FASANENSTRAßE 87, 10623 BERLIN

## Vorbemerkungen zur Leistungsbeschreibung
Vorbemerkungen zur Leistungsbeschreibung

Ergänzung zur Angebotsaufforderung/Teilnahmebedingungen

Für den Datenaustausch von Leistungsverzeichnissen nach GAEB (Datenart 83 Angebotsanforderung, Datenart 84 Angebotsabgabe), gilt folgendes: Leistungsverzeichnisse [DA 83 (Angebotsanforderung)] sind den Vergabeunterlagen beigefügt. Der Bieter hat die bepreisten Leistungsverzeichnisse als Datenträger nach DA 84 (Angebotsabgabe) und als PDF einzureichen.

Bei Angebotsabgabe des Angebotes in Textform ist nach Möglichkeit bitte auch eine Datei nach DA 84 (Angebotsabgabe) beizufügen. Auch bei erfolgtem Datenaustausch nach GAEB bleibt die Textform immer Vertragsgrundlage.

Änderungen oder Berichtigungen der Angebote sind bis zum Ablauf der Angebotsfrist über die e-Vergabeplattform unter Verwendung des Moduls "Angebot abgeben" zulässig.
Wenn innerhalb der Angebotsfrist ein neues Angebot eingereicht wird, wird das erste Angebot aus der Wertung genommen, so dass immer nur ein Angebot, und zwar das zeitlich zuletzt eingereichte Angebot, gewertet wird.
Angebote können bis zum Ablauf der Angebotsfrist zurückgezogen werden und werden dann nicht mehr gewertet.

Allgemeine Vorbemerkungen

Punktfolgen in den Beschreibungen des Leistungsverzeichnisses sind unbedingt vom Bieter auszufüllen (auch geforderte Hersteller-/Typangaben), sofern nicht von der AG vorgegeben.

Anfragen/Zusätzliche Auskünfte zu den Vergabeunterlagen sind über die e-Vergabe-Plattform (www.evergabe-online.de) unter Verwendung des Formblattes "Frage-Antwort" an die Verdingungsstelle zu richten.

Unbedingt zu beachten ist:

Maßgebend für den Zuschlag ist ausschließlich die Angebotsendsumme (Wertungssumme brutto) unter Berücksichtigung etwaiger Nachlässe ohne Bedingung.

Skonto bzw. Nachlässe mit Bedingungen werden bei der Angebotswertung nicht berücksichtigt.

Will der Bieter zur von ihm angestrebten Beschleunigung des Zahlungsverkehrs ein Skonto anbieten, ist dies unter Angabe der dafür geltenden Zahlungsziele in einem Begleitschreiben zu vermerken.

Es gelten alle zum Ausführungszeitpunkt gültigen EN- und DIN-Normen, Arbeitsstättenrichtlinien, Unfallverhütungsvorschriften, behördlichen Erlasse und Gesetze sowie die allgemein anerkannten Regeln der Technik und die Auflagen der Feuerwehr.

Generell ist für alle Abbruchpositionen der Entsorgungsnachweis gemäß den geltenden gesetzlichen Bestimmungen zu erbringen.

Für alle Abfallarten gilt die Pflicht der Anwendung des Kreislaufwirtschaftsgesetz - KrWG

a) Nicht gefährlicher Abfall zur Verwertung ist immer einer Verwertungsanlage zuzuführen. Nicht gefährliche Bauabfälle, die nicht verwertet werden können, sind eigenverantwortlich einer ordnungsgemäßen Beseitigung zuzuführen.

Zusätzliche technische Vertragsbedingungen
(Vorbemerkungen zur Leistungsbeschreibung)

Die nachfolgenden Vorbemerkungen zur Leistungsbeschreibung enthalten grundlegende Hinweise und titelübergreifende Anmerkungen für die Abwicklung der Bauaufgabe und sind demnach zwingend bei der Kalkulation zu beachten.

Inhaltsverzeichnis:

1.  Projektbezogene Vorbemerkungen
1.1  Allgemeines
1.2  Baubeschreibung
1.3  Allg. Baustelleinrichtung (BE), Gerüste, Medienversorgung
2.  Vorbemerkungen zur Ausführung
2.1  Allgemeines
2.2  Organisatorisches
2.3  Nutzung öffentlichen Straßenlandes

1. Projektbezogene Vorbemerkungen

Die im Folgenden genannten §§ beziehen sich auf die Vertragsbedingungen für die Ausführung von Bauleistungen (VOB/B) Auftraggeberin ist die Bundesanstalt für Immobilienaufgaben (BImA - im Weiteren auch AG genannt).

1.1. Allgemeines

1.1.1.  Kenntnis der örtlichen Gegebenheiten:
Es wird empfohlen, dass sich der Bieter vor Angebotsabgabe ein Bild über die örtlichen Verhältnisse, die Anfahrtsmöglichkeiten, Lagerplätze sowie sonstige, die Kalkulation beeinflussende Umstände macht und die zu sanierenden Gebäude in Augenschein nimmt.

1.1.2.  Schadensregulierung / Verteilung der Gefahr (zu § 7):
Werden im Zusammenhang mit den Arbeiten Schäden an den Anlagen verursacht, hat der Auftragnehmer die Schäden zu beseitigen, wenn ihn oder seine Erfüllungsgehilfen ein Verschulden trifft. Werden im Zusammenhang mit den Arbeiten andere Schäden verursacht, hat der Auftragnehmer Ersatz zu leisten, wenn ihn oder seinen Erfüllungsgehilfen Vorsatz oder grobe Fahrlässigkeit trifft.

Vom AN stets zu vertreten sind Beschädigungen, Zerstörungen oder Verluste, die bis zur Abnahme durch Diebstahl, Einbruch, Sachbeschädigungen entstehen. Das gleiche gilt für Frostschäden. Aufwendungen zum Schutz des Eigentums während der Baumaßnahme sind in die Einheitspreise einzukalkulieren, soweit diese nicht gesondert beschrieben sind.

1.1.3.  Arbeitszeiten, Unfallverhütung:
Die Arbeitszeit ist auf die gesetzlichen Bestimmungen für Wohngebiete abzustimmen. Zu keinem Zeitpunkt dürfen die auszuführenden Arbeiten eine Unfallgefahr für die Umwelt und die sich im Umfeld aufhaltenden Menschen werden.

1.1.4.  Produktangaben:
Sämtliche in den Leistungsbeschreibungen enthaltenen Hersteller- und Produktangaben sind Leitfabrikate und dienen der Beschreibung der Leistung in Bezug auf die qualitativen und gestalterischen Eigenschaften sowie den erwarteten Produktstandards. Bei anderen vom Bieter gewählten Produkten ist deren Gleichwertigkeit mit den beschriebenen zu gewährleisten.
Es sei denn, es wird in einer Einzelposition ausdrücklich anders verlangt.

1.2. Baubeschreibung

1.2.1.  Allg. Angaben zur Bauaufgabe:
Die beiden Reihenhäuser (BJ 1957) befinden sich in der Carl-Cohn Str. 36e und 36g in Hamburg-Winterhude (PLZ22297). Eigentümer der beiden Objekte ist die Bundesanstalt für Immobilienaufgaben (BImA). Die Häuser stehen derzeit leer und sollen saniert werden. Sie bestehen aus UG, EG, OG und DG, verfügen über einen ähnlichen Grundriss und wurden innen teilweise zurückgebaut. Die bestehende WDVS-Fassade bleibt erhalten.

Grundrissplanung/Bad:
Die geteilten Bäder im Objekt 36e werden zu einem großen Badezimmer zusammengelegt und vollständig erneuert, sodass beide Häuser anschließend denselben Grundriss aufweisen. Die offene Wohnküche im EG 36e wird hiederhergestellt.

Bodenbeläge
Die Bodenbeläge werden erneuert. In Bad und küche sind Fliesen vorgesehen, in den übrigen Bereichen Vinyl.

Wand und Deckenbeläge
Die Wand- und Deckenbeläge werden erneuert. Die obersten Geschossdecken werden ebenfalls saniert, und die Leitungsführung erfolgt in einer neuen abgehängten Decke. Auch die Bodenklappe wird erneuert.

Fenster, Türen, Treppen
Die Innentüren werden erneuert. Die Fenster werden überarbeitet. Die Treppen werden ebenfalls überarbeitet, und das Geländer im Obergeschoss wird teilweise ausgetauscht.

Heizung, Leitung, Sanitär, Lüftung
Die Heizkörper sowie die Bäder werden erneuert. Sämtliche Leitungen in den Objekten werden ebenfalls erneuert und teilweise neu verlegt.

Elektro
Die komplette Elektroinstallation wird erneuert.

Schadstoffe
In den Gebäuden sind teilweise Schadstoffe (Asbest, Schwermetalle, Mineralwolle) vorhanden. Die Schadstoffsanierung erfolgt vor den Rückbauarbeiten.

Folgende Gewerke kommen zur Ausführung:

- Abbruch- und Rückbauarbeiten
- Rohbau- und Fliesenarbeiten
- Trockenbau- und Tischlerarbeiten
- Maler- und Bodenbelagsarbeiten
- Galabauarbeiten
- Elektroarbeiten
- Heizungs- und Sanitärtechnik
- Baureinigungsarbeiten

1.2.2.  Allg. Angaben zur Baustelle:
Von der Carl-Cohn-Straße abgehend führt eine Privatstraße zu den Häusern und mündet in einem Parkplatz. Entlang dieser Privatstraße befinden sich zudem Stellplätze, die nach Absprache mit der Bauleitung genutzt werden dürfen. Eine Absperrung von Parkflächen ist nicht erforderlich.
Die Hausnummern 36e (Mittelhaus) und 36g (Endhaus) sind jeweils über eine Treppe (2-3 Stufen) und einen etwa 10 m langen Plattenweg von der Privatstraße aus erreichbar. Über die Plattenwege sind beide Objekte sowohl von der Vorder- als auch von der Rückseite zugänglich.

Auf der gesamten Baustelle herrscht striktes Rauchverbot. Der Verzehr alkoholhaltiger Getränke und Lebensmittel ist verboten. Festgestellte Verstöße gegen das Betäubungsmittelgesetz (BtMG) werden zur Anzeige gebracht.

1.3. Allg. Baustelleinrichtung (BE), Gerüste, Medienversorgung

1.3.1.  Allg. Baustelleinrichtung (BE):

Der Aufenthalt auf den nicht unmittelbar zur Baumaßnahme angrenzenden Grünflächen ist nicht gestattet.
Lagerflächen und Containerstandorte sind mit der örtlichen Bauführung abzustimmen.

Die Transportwege auf der Baustelle sind bei der Kalkulation der Einheitspreise zu berücksichtigen. Ein späterer zusätzlicher Vergütungsanspruch in Bezug auf die Transportwege kann insofern nicht abgeleitet werden.

Die Baustelleneinrichtung ist vor Beginn der Arbeiten unter Berücksichtigung des Platzbedarfs aller am Bau beteiligten AN in Absprache mit der örtlichen Bauführung zu planen.
Der AN hat, wenn nichts Anderes vereinbart ist, ohne besondere Vergütung für die Dauer seiner Bauausführung alle Schutzmaßnahmen zu treffen, die im Bereich der Baustelle und ihrer Umgebung zur Sicherung von baulichen Anlagen und Einrichtungen aller Art, Bäume und gärtnerische Anlagen, sowie zur Sicherung von Personen erforderlich sind. Die Schutzvorrichtungen sind so lange bestehen zu lassen, bis jede Gefährdung von Personen oder Sachen ausgeschlossen ist. Das gleiche gilt für die verkehrspolizeilich vorgeschriebenen Maßnahmen zur Sicherung der Baustelle.
Die von der Auftraggeberin zur Verfügung gestellten Lager- und Arbeitsplätze, Baustelleneinrichtungen und Zufahrtswege hat der AN in einem ordentlichen Zustand zu halten. Sie sind vom AN nach Beendigung der Arbeiten in dem Zustand zurückzugeben, in dem sie sich zu Beginn der Arbeiten befanden, sofern nicht ausdrücklich etwas Abweichendes vereinbart ist. Kommt der AN innerhalb einer Frist von 3 Werktagen einer Aufforderung der Auftraggeberin nicht nach, Verunreinigungen, Schutt, Abfälle etc. zu beseitigen, ist die Auftraggeberin berechtigt, die Beseitigung auf Kosten des AN vornehmen zu lassen, ohne dass er ihm eine Nachfrist zur Beseitigung setzen muss.
Durch den AN verursachte Beschädigungen und Verunreinigungen der Straßen und Plätze sind von ihm auch während der Ausführung der Leistungen ohne besondere Vergütung zu beseitigen. Dies gilt insbesondere auch für die Verschmutzung von Straßen und Plätzen durch Fahrzeuge des AN oder seiner Nachunternehmer.

1.3.2.  Gerüste:
Ein Gerüst wird im Zuge der Sanierung nicht gestellt.

1.3.3.  Medienversorgung:

Bauwasser- und Baustromanschluss

für kleine Bauvorhaben:
Bauwasser und Baustrom werden bauseits gestellt, die Verbrauchskosten trägt die Auftraggeberin.
Bauwasser und Baustrom darf nur für die Erbringung der auszuführenden Bauleistung verwendet werden.

2. Vorbemerkungen zur Ausführung
Die im Folgenden genannten §§ beziehen sich auf die Vertragsbedingungen für die Ausführung von Bauleistungen (VOB/B).

2.1. Allgemeines

2.1.1.  Ausführungsunterlagen (zu § 3):
Der AN hat entsprechend dem Baufortschritt der Auftraggeberin den Zeitpunkt, zu dem er die nach dem Vertrag von der Auftraggeberin zu liefernden Unterlagen benötigt, möglichst frühzeitig anzugeben, damit die Übergabe durch die Auftraggeberin rechtzeitig erfolgen kann.
Der AN hat Sorge dafür zu tragen, dass alle Ausführungsunterlagen aktuellen Standes als Papierexemplare auf der Baustelle bereitgestellt werden. Zu diesen Ausführungsunterlagen gehört explizit auch eine Ausfertigung dieser Leistungsbeschreibung mit allen Angaben und Hinweisen (Langtextfassung).

2.1.2.  Stundenlohnarbeiten (zu § 2 Abs. 10):
Sind in einem Leistungsvertrag Stundenlohnarbeiten vorgesehen, so ist die dafür angegebene Zahl von Stunden unverbindlich. Vergütet werden nur die geleisteten Stundenlohnarbeiten, für die eine schriftliche Anweisung der Auftraggeberin vorliegt und die entsprechend dieser Anwendung tatsächlich ausgeführt worden sind. Stundenlohnarbeiten dürfen nur auf Anweisung der Auftraggeberin ausgeführt werden. Bei Stundenlohnarbeiten wird die Aufsicht durch einen Polier oder eine andere Aufsichtsperson nicht vergütet.

2.1.3.  Dokumentation (zu § 4 Abs. 1 Nr. 2):
Unabhängig von den während der Bauzeit durch die Auftraggeberin oder Fachplaner abgeforderten Produktinformationen, Zulassungen, Übereinstimmungsnachweisen, bauaufsichtlichen Zulassungen oder Prüfzeugnissen ist spätestens 5 Werktage vor der Abnahme der Gesamtleistung eine Projektdokumentation mit allen Produkt- und Bauteilinformationen sowie Gebrauchs- und Pflegeanweisungen in 2-facher Ausfertigung zu übergeben. Die Auftraggeberin behält sich das Recht auf Verweigerung der Abnahme bei Fehlen der Projektdokumentation ausdrücklich vor.
Die Aufwendungen für die Zusammenstellung sind bei der Kalkulation der Einheitspreise zu berücksichtigen, sofern diese nicht gesondert ausgewiesen sind.

2.1.4.  Abnahme (zu § 12):
Die Abnahme der vertraglich geschuldeten Leistung hat gemäß § 12 Abs. 4 Nr. 1 S. 1 VOB/B förmlich stattzufinden. Etwas anderes gilt nur, wenn die Auftraggeberin dies ausdrücklich in Textform mit dem Auftragnehmer vereinbart. Die Regelungen des § 12 Abs. 5 VOB/B bleiben hiervon unberührt.

2.1.5.  Textform:
Alle mit dem Vertrag in Zusammenhang stehenden rechtserheblichen Erklärungen müssen, um wirksam zu werden, in Textform abgegeben werden. Der Schriftform bedarf also auch jede Änderung oder Ergänzung der vertraglichen Vereinbarungen.

2.2. Organisatorisches

2.2.1.  Ansprechpartner des AN (zu § 4 Abs. 2 Nr. 1 i.V.m. Abs. 1 Nr. 3):
Der AN hat Sorge dafür zu tragen, dass während der Ausführung seiner Leistungen er selbst oder mindestens ein deutschsprachiger von ihm für die Leitung der Ausführung bestellter Vertreter auf der Baustelle dauerhaft anwesend ist.
Der AN hat für alle erforderlichen Abstimmungen mit der Bauleitung der Auftraggeberin einen deutschsprachigen Bevollmächtigten als Bauleiter zu benennen.

2.2.2.  Besprechungsorganisation:
Nach Auftragserteilung findet eine gemeinsame Bauanlaufbesprechung unter Teilnahme aller an der Ausführung beteiligten Gewerke statt. Die Teilnahme ist für den AN Pflicht.

2.2.3.  Bautagesberichte (zu § 4, Abs. 1 Nr. 2):
Der AN ist verpflichtet Bautagesberichte zu führen und diese der Auftraggeberin mindestens wöchentlich zu übergeben.
Sie müssen alle Angaben enthalten, die für die Ausführung und Abrechnung des Auftrages von Bedeutung sein können.
Die Bautagesberichte müssen die Angaben enthalten, die für die Ausführung und Abrechnung des Vertrages von Bedeutung sein können, insbesondere über Wetter, Temperaturen, Zahl und Art der auf der Baustelle beschäftigten Arbeitskräfte, Zahl und Art der eingesetzten Großgeräte, Zu- und Abgang von Hauptbaustoffen und Großgeräten, Art, Umfang und Ort der geleisteten Arbeiten mit den wesentlichen Angaben über den Baufortschritt (Beginn und Ende von Leistungen größeren Umfanges, Betonierungszeiten und dgl.), Abnahmen nach §§ 4 Nr. 10 und 12 Nr. 2, Behinderung und Unterbrechung der Ausführung, Arbeitseinstellung, Unfälle und sonstige wichtige Vorkommnisse. Bei Behinderung und Unterbrechung der Ausführung sowie Arbeitseinstellung sind auch die Gründe hierfür anzugeben.

2.2.4.  Baufristenplan
Der AN hat auf der Grundlage des ihm von der Auftraggeberin übergebenen Bauablaufplans einen Baufristenplan über seine vertraglichen Leistungen zu erstellen, anhand dessen die Einhaltung der Vertragsfristen nachgewiesen und überwacht werden kann. Die Vertragsfristen ergeben sich aus den Besonderen Vertragsbedingungen. Die Festlegungen der Auftraggeberin, z.B. zur baufachlichen oder terminlichen Koordinierung mit den übrigen Leistungsbereichen, sind zu berücksichtigen. Bei Änderungen der Vertragsfristen oder bei erheblichen Abweichungen von sonstigen Festlegungen ist der Plan durch den AN unverzüglich zu überarbeiten.
Der Plan ist der Auftraggeberin spätestens 5 Werktage nach Aufforderung, bei Überarbeitungen unverzüglich zu übergeben.

2.2.5.  Werk- und Montagepläne, Ausführungszeichnungen des AN:
Der AN hat die von ihm zu fertigen Ausführungsunterlagen wie bspw. Werk- und Montagepläne der Auftraggeberin nach Aufforderung so rechtzeitig vor der Ausführung zu übergeben, dass mindestens ein Prüfzeitraum der Auftraggeberin von 5 Werktagen sowie der Zeitraum für die Fortschreibung der Unterlagen durch den AN von 5 Werktagen nicht unterschritten werden.
Die Vorlage des AN hat normgerecht und jeweils in 2-facher Ausfertigung sowie 1-mal digital auf geeignetem Datenträger zu erfolgen.

2.3 Nutzung öffentlichen Straßenlandes

Ist die Nutzung von öffentlichem Straßenland für die Durchführung von Bauleistungen erforderlich, gilt das Straßen- und Wegegesetz (StrWG ) des Landes Hamburg (HBauO Hamburg) in der jeweils aktuellsten Fassung. Die Beantragung zur Sondernutzung erfolgt durch den Nutzer (AN) nach vorheriger Abstimmung mit der Auftraggeberin / Bauleitung.
Alle der Sondernutzungserlaubnis zugrunde liegenden öffentlich rechtlichen Bedingungen, Nebenleistungen und sonstigen Auflagen sind vom Nutzer (AN) durch Unterschrift anzuerkennen und einzuhalten. Die Sondernutzungsgebühr für öffentliches Straßenland und Gehwegbereiche sind vom AN in vollem Umfang zu tragen. Vor Beginn der Nutzung ist eine gemeinsame Ortsbesichtigung mit der Genehmigungsbehörde, der Auftraggeberin und dem Nutzer (AN), zwecks Erstellung einer Zustandsniederschrift durchzuführen. Die Niederschrift ist von allen Beteiligten durch Unterschrift anzuerkennen. Später auftretende Schäden gehen in vollem Umfang zu Lasten des Nutzers (AN).

Die vorgenannten Bedingungen sind bei der Preisgestaltung zu berücksichtigen und werden nicht gesondert vergütet

Vorbemerkungen zum Leistungsverzeichnis
Soweit in der Leistungsbeschreibung auf Technische Spezifikationen, z.B. nationale Normen, mit denen Europäische Normen umgesetzt werden, europäische technische Zulassungen, gemeinsame technische Spezifikationen, internationale Normen, Bezug genommen wird, werden auch ohne den ausdrücklichen Zusatz: "oder gleichwertig", immer gleichwertige Technische Spezifikationen in Bezug genommen.

Anlagenverzeichnis

- Ausführungspläne
- Bauzeitenplan nach Vorliegen des Ablaufplanes der Vergabestelle

## 03 Trockenbau- und Tischlerarbeiten
Datum: 18.02.2026

### Titel 1 Carl-Cohn-Straße 36e

#### Bereich 1.1 Baustelleneinrichtung

**1.1.10 Einrichten, Vorhalten und Räumen der Baustelle**
*** Pauschalposition
Einrichten und Räumen der Baustelle für sämtliche in dem Leistungsverzeichnis aufgeführten Leistungen für die Dauer der Maßnahme bis zur Abnahme. Die Räumung schließt die Reinigung und Wiederherrichtung der benutzten Fläche entsprechend dem ursprünglichen Zustand ein.

Hinweise
- Strom und Wasser werden durch die Gewerke ELT und HLS zur Verfügung gestellt
- Mobile Toilette wird durch anderes Gewerk eingerichtet und bis zum Abschluss der Maßnahme vorgehalten
Menge: 1,000 psch

#### Bereich 1.2 Trockenbauarbeiten

**1.2.10 Trennwand H bis 2,5 m WD 100 mm Gipspl. Baupl.A 2lagig**
Nichttragende innere Trennwand DIN 4103-1, Einbaubereich 1 DIN 4103-1 (Bereiche mit geringer Menschenansammlung),
Höhe Wand bis '2,5' m,
Dicke Wand '100' mm,
bewertetes Schalldämm-Maß DIN 4109 Rw '52' dB,
Feuerwiderstandsklasse F 30 - A DIN 4102-2, Baustoffklasse DIN 4102-1 A2 (nichtbrennbar),
Unterkonstruktion aus verzinkten Stahlblechprofilen DIN EN 14195 und DIN 18182-1, als Einfachständerwerk, CW/UW 50,
Ständerachsabstand '625' mm,
Dämmschicht aus Mineralwolle MW DIN EN 13162, Bemessungswert der Wärmeleitfähigkeit max. 0,035 W/(mK), Nennwert der Wärmeleitfähigkeit max. 0,034 W/(mK), Dämmschichtdicke 40 mm, in Platten, Anwendungsgebiet DIN 4108-10 WTR, einlagig, dicht stoßen,
Beplankung beidseitig, aus Gipsplatten DIN 18180 und DIN EN 520, Bauplatten Typ A,
1. Seite 2-lagig, Dicke 1. Seite 1. Lage 12,5 mm, Dicke 1. Seite 2. Lage 12,5 mm,
Spachtelung Qualitätsstufe Q2,
2. Seite 2-lagig, Dicke 2. Seite 1. Lage 12,5 mm, Dicke 2. Seite 2. Lage 12,5 mm,
Spachtelung 2. Seite Qualitätsstufe Q2,
befestigen mit Schnellbauschrauben DIN EN 14566 und DIN 18182-2, Befestigungsuntergrund Rohboden,
Hersteller und Typ '....................................................'
vom Bieter einzutragen.
Menge: 25,000 m2

**1.2.20 Mehrpreis imprägnierte Bauplatten Typ H2**
Mehrpreis für imprägnierte Bauplatten Typ H2, Ausführung im Badezimmer,
Hersteller und Typ '....................................................'
vom Bieter einzutragen
Menge: 12,000 m2

**1.2.30 Türöffnung seitl. raumhoch verstärken UA-Profile 50/40/2 B 885 mm H 2010 mm D 100mm H 2,5m**
Türöffnung, seitlich raumhoch verstärken, im Einfachständerwerk, mit Metallständerprofilen UA DIN 18182-1 50/40/2, einschl. Boden- und Deckenanschluss, befestigen mit Winkeln, Dübeln und Schrauben,
Breite Nennmaß Wandöffnung '885' mm,
Höhe Nennmaß Wandöffnung '2010' mm, Wanddicke 100 mm,
Wandhöhe bis 2,5 m.
Menge: 3,000 St

**1.2.40 Vorsatzschale Vorwandinstallation H bis 1,2 m Abst. 175 mm WD 200 mm**
Vorsatzschale für Vorwandinstallation, Einbaubereich 1 DIN 4103-1 (Bereiche mit geringer Menschenansammlung),
Höhe Wand bis '1,2' m,
Abstand zwischen Beplankung und Wand bis '175' mm,
Dicke Wand '200' mm,
bewertetes Schalldämm-Maß DIN 4109 Rw '56' dB,
Baustoffklasse DIN 4102-1 A2 (nichtbrennbar),
Unterkonstruktion aus verzinkten Stahlblechprofilen DIN EN 14195 und DIN 18182-1, als Einfachständerwerk, CW/UW 100,
Ständerachsabstand '625' mm,
Dämmschicht aus Mineralwolle MW DIN EN 13162, Bemessungswert der Wärmeleitfähigkeit max. 0,035 W/(mK), Nennwert der Wärmeleitfähigkeit max. 0,034 W/(mK), Dämmschichtdicke 80 mm, in Platten, Anwendungsgebiet DIN 4108-10 WTR, einlagig, dicht stoßen,
Beplankung einseitig, aus Gipsplatten DIN 18180 und DIN EN 520, imprägnierte Bauplatten Typ H2,
1. Seite 2-lagig, Dicke 1. Seite 1. Lage 12,5 mm, Dicke 1. Seite 2. Lage 12,5 mm,
Spachtelung Qualitätsstufe Q2,
befestigen mit Schnellbauschrauben DIN EN 14566 und DIN 18182-2, Befestigungsuntergrund Estrich,
Hersteller und Typ '....................................................'
vom Bieter einzutragen.
Menge: 2,500 m2

**1.2.50 Ltg-Bekl rechteckig 2seitig Gipspl. Feuerschutzpl.DF einlagig**
Leitungsbekleidung, Querschnitt rechteckig, 2-seitig, Befestigungsuntergrund Mauerwerk,
Abwicklung der Bearbeitungsflächen '1' m,
Unterkonstruktion aus verzinkten Stahlblechprofilen DIN EN 14195 und DIN 18182-1, als Tragprofil, direkt befestigen, Unterkonstruktion verdeckt,
Bekleidung aus Gipsplatten DIN 18180 und DIN EN 520, Feuerschutzplatten Typ DF, einlagig, Plattendicke 15 mm, befestigen mit systemspezifischen Befestigungsmittel, Spachtelung Qualitätsstufe Q2,
Hersteller und Typ '....................................................'
vom Bieter einzutragen.
Menge: 5,000 m

**1.2.60 Öffnung schließen Nische H/B 145x80 cm**
Öffnung einseitig schließen, eckig, Heizungsnische,
Höhe Wand bis '1' m, Einfachständerwerk,
Breite '1,45' m,
Höhe '0,8' m,
Ausführung an Außenwand innenseitig, Bekleidung einseitig aus Gipsplatten, Bauplatten Typ A,
1. Seite 2-lagig, Dicke 1. Seite 1. Lage 12,5 mm, Dicke 1. Seite 2. Lage 12,5 mm, einschl. Spachtelung Qualitätsstufe Q2 (Standardausführung).
Menge: 1,000 St

**1.2.70 Unterdecke Gipspl. einlagig Baupl.A D 12,5mm**
Unterdecke DIN 18168-1, Bekleidung aus Gipsplatten DIN 18180 und DIN EN 520, einlagig, Bauplatten Typ A, Dicke 12,5 mm, befestigen mit systemspezifischen Befestigungsmitteln, Unterkonstruktion aus verzinkten Stahlblechprofilen DIN EN 14195 und DIN 18182-1, Tragprofil als CD 60/27-Profil DIN 18182-1, Dicke 0,6 mm, abhängen mit Direktabhängern,
Abhängehöhe '100' mm, befestigen mit bauaufsichtlich
zugelassenen Befestigungsmitteln, Befestigungsuntergrund Holzbalken, Unterkonstruktion verdeckt, Spachtelung Qualitätsstufe Q2,
Arbeitshöhe bis 2,5,
Hersteller und Typ '....................................................'
vom Bieter einzutragen.
Menge: 45,000 m2

**1.2.80 Mehrpreis für imprägnierte Bauplatten Typ H2**
Mehpreis für die imprägnierte Bauplatten Typ H2, Ausführung im Badezimmer
Hersteller und Typ '....................................................'
vom Bieter einzutragen
Menge: 6,000 m2

**1.2.90 Luftdichtheitsschicht sd variabel PE-Folie D 0,2mm**
Dampfbremse als Luftdichtheitsschicht DIN 4108-3, DIN 4108-7 mit variablem sd-Wert, aus PE-Folie DIN EN 13984, Dicke 0,2 mm, unter Deckenbalken verlegen und in der Nahtüberlappung mechanisch befestigen, Nähte und Stöße verkleben/verschweißen,
Hersteller und Typ '....................................................'
vom Bieter einzutragen.
Menge: 51,000 m2

**1.2.100 Anschluss Dampfsperre/Luftdichtheit angrenzendes Bauteil Anpresslatte Dichtungsband**
*** Bezugsbeschreibung
Luftdichter Anschluss der Dampfsperr- und Luftdichtheitsschicht DIN 4108-7 an angrenzendes Bauteil, Befestigung mit Anpresslatte und vorkomprimiertem Dichtungsband DIN 18542, Arbeitsuntergrund Holz,
Hersteller und Typ '....................................................'
vom Bieter einzutragen.
Menge: 30,000 m

**1.2.110 Anschluss Dampfsperre/Luftdichtheit Schornstein Anpresslatte Dichtungsband**
*** wie Position 1.2.100
an Schornstein
Arbeitsuntergrund Mauerwerk
Hersteller und Typ '....................................................'
vom Bieter einzutragen
Menge: 4,000 m

**1.2.120 Anschluss Dampfsperre/Luftdichtheit Rohrdurchführung AD bis 125mm Rohrmanschette**
*** wie Position 1.2.100
an Rohrdurchführung
Außendurchmesser bis 125 mm
Befestigung mit Rohrmanschette
Arbeitsuntergrund Holzwerkstoff
Hersteller und Typ '....................................................'
vom Bieter einzutragen
Menge: 4,000 St

**1.2.130 Anschluss Dampfsperre/Luftdichtheit Durchdringung L 0,15 m B 0,15 m Anschlussmanschette-schürze**
*** wie Position 1.2.100
an Durchdringung,
lichte Länge: '0,15' m,
lichte Breite: '0,15' m,
Befestigung mit Anschlussmanschette/-schürze
Arbeitsuntergrund Holzwerkstoff
Hersteller und Typ '....................................................'
vom Bieter einzutragen
Menge: 4,000 St

#### Bereich 1.3 Tischlerarbeiten

*Hinweis: Geschossdeckendämmung*

**1.3.10 Untergrund reinigen Holz absaugen**
Reinigen des Untergrundes aus Holz, von grober Verschmutzung, durch Absaugen, Untergrund waagerecht, aufgenommene Stoffe sammeln und entsorgen.
Menge: 51,000 m2

**1.3.20 Wärmedämmschicht oberste Geschossdecke Mineralwolle MW DZ 0,035W/(mK) D 160mm**
Wärmedämmschicht auf der obersten Geschossdecke, aus Mineralwolle MW DIN EN 13162, Anwendungsgebiet DIN 4108-10 DZ, Bemessungswert der Wärmeleitfähigkeit max. 0,035 W/(mK), Nennwert der Wärmeleitfähigkeit max. 0,034 W/(mK), Baustoffklasse DIN 4102-1 A1 (nichtbrennbar), einlagig, als Platte, stumpf, einseitig kaschiert, mit Glasvlies, Dämmschichtdicke 160 mm, Ausführung im Dachgeschoss,
Hersteller und Typ '....................................................'
vom Bieter einzutragen.
Menge: 51,000 m2

**1.3.30 Randbereiche dämmen**
Randbereiche der oben genannten Dämmung ausschneiden, dem Bestand anpassen und Hohlräume mit Mineralwolle ausstopfen.
Menge: 30,000 m

**1.3.40 Deckenschalung kunstharzgeb Holzspanpl Gebrauchskl.0 P5 D 22mm**
Deckenschalung aus kunstharzgebundenen Holzspanplatten DIN EN 13986, Gebrauchsklasse 0 DIN 68800-1, ohne chemischen Holzschutz, Plattentyp P5 DIN EN 312, Dicke 22 mm, Untergrund Holz, mechanisch befestigen,
Hersteller und Typ '....................................................'
vom Bieter einzutragen.
Menge: 51,000 m2

*Hinweis: Innentüren*

**1.3.50 Innentürel. Drehflügeltür 1flg B 885 mm H 2010 mm Klimakl.I Prüfklima a Umfassungszarge Holzwerkstoff Maulweite/WD 100 mm Holzwerkstoff**
*** Bezugsbeschreibung
Innentürelement aus Türblatt und Zarge, als Drehflügeltür, einflügelig, mit Anschlagfalz,
Breite Nennmaß Wandöffnung '885' mm,
Höhe Nennmaß Wandöffnung '2010' mm,
bauphysikalische Anforderungen: Klimaklasse I, Prüfklima a, DIN EN 1121 (normale Beanspruchung), Befestigung an Trockenbauwand, Ausführung mit Umfassungszarge, Zarge aus Holzwerkstoff,
Farbton  weiß RAL 9016
Breite Bekleidung '70' mm, Kante rund,
Maulweite/Wanddicke '100' mm, mit
Dämpfungs-/Dichtungsprofil am Anschlag, Türblatt aus Holzwerkstoff, einfach gefälzt, mit Einlage aus Röhrenspanplatte, Oberfläche des Türblattes aus Holz, Oberfläche der Öffnungsfläche deckend beschichtet, seidenglänzend, Oberfläche der Schließfläche wie Öffnungsfläche,
Farbton  weiß RAL 9016
Oberfläche der Schmalfläche aus Kunststoff, Kante rund, mit Bändern, 2 Bänder je Flügel, vorgerichtet für BB-Schloss DIN 18251,
Hersteller und Typ '....................................................'
vom Bieter einzutragen.
Menge: 2,000 St

**1.3.60 Wie vor, jedoch Befestigung an Mauerwerk; Maulweite/Wanddicke: '150' mm**
*** wie Position 1.3.50
Befestigung an Mauerwerk,
Maulweite/Wanddicke: '150' mm,
Hersteller und Typ '....................................................'
vom Bieter einzutragen
Menge: 1,000 St

**1.3.70 Wie vor, jedoch Befestigung an Mauerwerk; Maulweite/Wanddicke: '115' mm mit einem Lichtausschnitt**
*** wie Position 1.3.50
Befestigung an Mauerwerk,
Maulweite/Wanddicke: '115' mm,
mit einem Lichtausschnitt, Ausschnittform rechteckig
Ausschnittbreite: '535' mm,
Ausschnitthöhe: '1420' mm,
Verglasung aus Einfachglas, satiniert,
Hersteller und Typ '....................................................'
vom Bieter einzutragen
Menge: 2,000 St

**1.3.80 Wie vor, jedoch Feuchtraumtür**
*** wie Position 1.3.50
Feuchtraumtür,
Hersteller und Typ '....................................................'
vom Bieter einzutragen
Menge: 1,000 St

**1.3.90 Wie vor, jedoch Kellertür, B 860 mm H 1985 mm, Klimaklasse II, Maulweite/Wanddicke: '70' mm**
*** wie Position 1.3.50
Kellertür,
Breite Nennmaß Wandöffnung: '860' mm,
Höhe Nennmaß Wandöffnung: '1985' mm,
Klimaklasse II,
Prüfklima b, DIN EN 1121 (mittlere Beanspruchung),
Befestigung an Mauerwerk, Maulweite/Wanddicke: '70' mm,
Farbton  weiß RAL 9016
Hersteller und Typ '....................................................'
vom Bieter einzutragen
Menge: 1,000 St

**1.3.100 Drückergarnitur Drücker-Drückergarn. Alu eloxiert Langschild Schlossentfernung 72mm Buntbartschlüssel**
Drückergarnitur DIN EN 1906, als
Drücker-Drückergarnitur, Maße DIN 18255, aus Aluminium,
eloxiert, Farbton silber, Langschild, Entfernung
Schloss 72 mm, mit Drückerstift 8 mm, gelocht für
Buntbartschlüssel, sichtbar verschrauben,
Hersteller und Typ '....................................................'
vom Bieter einzutragen.
Menge: 6,000 St

**1.3.110 Drückergarnitur Badtürdrückergarn. Alu eloxiert Langschild**
Drückergarnitur DIN EN 1906, als Badtürdrückergarnitur, Maße DIN 18255, aus Aluminium, eloxiert, Farbton silber, Langschild, sichtbar verschrauben,
Hersteller und Typ '....................................................'
vom Bieter einzutragen.
Menge: 1,000 St

*Hinweis: Wartungsarbeiten*

**1.3.120 Holzfenster prüfen und warten, 1250/1320 mm**
*** Bezugsbeschreibung
Kontrolle und Wartung des Holz-Bestandfensters, wie folgt:
- Überprüfen der Öffnungsfunktion
- Sichtprüfung von Dichtungen und Fälzen, inkl. Reinigen und Behandeln mit Pflegemitteln
- Prüfung der Beschläge, evtl. Wiederherstellung Gangbarkeit, inkl. Reinigung und Ölen sowie ggf. Ersatz von Schrauben
- Justierung der Flügel
- Dokumentation des Fensterzustandes, mit besonderer Berücksichtigung auszutauschender Bauteile

Fenstergröße: ca. 1250/1320 mm
Menge: 1,000 St

**1.3.130 Wie vor, jedoch Fenstergröße 1900/1140 mm**
*** wie Position 1.3.120
Fenstergröße: ca. 1900/1140 mm
Menge: 1,000 St

**1.3.140 Wie vor, jedoch Fenstergröße 1800/1320 mm**
*** wie Position 1.3.120
Fenstergröße: ca. 1800/1320 mm
Menge: 3,000 St

**1.3.150 Wie vor, jedoch Fenstergröße 3000/1600 mm**
*** wie Position 1.3.120
Fenstergröße: ca. 3000/1600 mm
Menge: 1,000 St

**1.3.160 Rollladengurte und Beschläge auswechseln**
Rollladengurte und Beschläge auswechseln, Länge bis 4,00 m, einschl. Ab- und wieder Anbauen der Abdeckung; ausgebaute Elemente entsorgen.
Menge: 3,000 St

**1.3.170 Türschließer, Wartung**
Wartung eines Türschließers in vorhandene Tür, inkl. Reparaturarbeiten.
Menge: 2,000 St

*Hinweis: Sonstige*

**1.3.180 temp. Absturzsicherung**
Absturzsicherung, 1-seitig, an Flurkante OG,
Höhe: 100 cm, aus Holz, Querschnitt Pfosten: 40/60 mm, Querschnitt Riegel: 18/40 mm, Querschnitt oberster Riegel: 40/40 mm., max. Abstand Pfosten: 60 cm, max. Abstand Riegel: 20 cm.

Hersteller und Typ
'....................................................'
vom Bieter einzutragen.
Menge: 2,000 m

**1.3.190 temp. Geländerschutz Treppe**
Schutz des Treppengeländers während der Ausführung.
Menge: 1,000 St

**1.3.200 Geländer Füllung Stäbe Gurte Stahl H 1000 mm Pfostenabst. 600mm L 900 mm 2Gurte Handlauf Durchm. 42mm**
Geländer, mit Füllung, aus Stäben und Gurten, für Flur, im Innenbereich, Befestigungsuntergrund Beton, Konstruktion besteht aus einem Werkstoff, Geländerkonstruktion aus Stahl, beschichtet,
Höhe Geländer '1000' mm, max. Pfostenabstand 600 mm,
Pfosten aus Hohlprofil, rund, Durchmesser 35 mm,
Nennwanddicke Pfosten '3,5' mm,
Länge Pfosten/Konsolen '900' mm,
mit 2 Geländergurten, Gurt aus Vollprofil rund, Durchmesser 20 mm, Geländerstäbe als Vollprofil, rund, Durchmesser 20 mm,
Länge Geländerstab '900' mm,
max. lichter Stababstand '120' mm,
einschl. Handlauf, rund, Handlaufdurchmesser 42 mm, mit Konsolen befestigen, seitlich an Geländer,
Hersteller und Typ '....................................................'
vom Bieter einzutragen.
Menge: 2,000 m

**1.3.210 Einschubtreppe Kasten Holz/Holzwerkstoff abbrechen**
Abbruch der Einschubtreppe einschl. Kasten, aus Holz/Holzwerkstoff, im Rahmen einer Totalabbruchmaßnahme, nicht schadstoffbelastet,
Abfall ist nicht gefährlich, Altholzkategorie A I, Raumhöhe bis 2,5 m, Breite 60 cm, Kastenhöhe 200 mm, Wichte des Abbruchstoffes DIN EN 1991-1-1 7,5 kN/m3, Ausführung innerhalb des Bauwerks, Arbeitshöhe bis 3 m,
Abbruch von Hand/mit handgeführten Kleingeräten,
aufgenommene Stoffe sammeln, im Behälter des AN lagern, Behältergröße nach Wahl des AN, auf LKW des AN laden, transportieren, entsorgen, zum Lager oder zur Anlage nach Wahl des AN, Abfallschlüssel nach AVV (Abfallverzeichnis-Verordnung) 170201 Holz,
Vergütung der Entsorgung übernimmt AN.
Menge: 1,000 St

**1.3.220 Klappbodentreppe 3tlg Holz H 2,25-2,5m B/L 600/1200mm**
Klappbodentreppe, 3-teilig, DIN EN 14975 und DIN 3193, aus Holz, lichte Raumhöhe über 2,25 bis 2,5 m, Rohbauöffnungsmaß B/L 600/1200 mm, max. Traglast 160 kg, Kastenhöhe 200 mm, von oben und unten geprüft, Deckel wärmegedämmt, 3-seitige Lukenumwehrung, zusätzlich von oben zu öffnen, einschl. Lieferung und Montage der Verleistung des Lukenkastens, Befestigungsuntergrund Holz,
Hersteller und Typ '....................................................'
vom Bieter einzutragen.
Menge: 1,000 St

**1.3.230 Treppenkantenprofil Holz glatt B 30-35mm H 40-45mm**
Treppenkantenprofil, aus Holz, Trittfläche glatt, mit Einlegestreifen, für Belagdicke bis 2 mm, sichtbare Breite über 30 bis 35 mm, sichtbare Höhe über 40 bis 45 mm, an Treppenbelag anpassen, befestigen durch Kleben, Untergrund Holz,
Hersteller und Typ '....................................................'
vom Bieter einzutragen.
Menge: 10,000 m

**1.3.240 Briefkasten Außenbriefkasten Stahl**
Briefkasten als Außenbriefkasten DIN EN 13724, Einwurföffnung Typ 1, mit Einwurfschlitz, Größe 1, Sicherheitsstufe 0, einschl. Durchsichtschlitzen und Namensschild-Einschubleiste, mit Klingelkontakt, mit Türblende und Entnahmetür, aus Stahl, verzinkt, Korrosionsbeständigkeit DIN EN 1670 Klasse 0, Verriegelung mit Zylinderschloss, auf der Wand befestigen, einschl. Demontage und Entsorgung des vorh. Briefkastens.
Maße in cm
35 x 40 x 12 cm

Hersteller und Typ '....................................................'
vom Bieter einzutragen.
Menge: 1,000 St

#### Bereich 1.4 Stundensätze

**1.4.10 Stundensatz, Facharbeiter/-in**
*** Bedarfsposition mit GB
Stundenlohnarbeiten für Facharbeiter, Spezialfacharbeiter, Vorarbeiter und jeweils Gleichgestellte. Der Verrechnungssatz für die jeweilige Arbeitskraft umfasst sämtliche Aufwendungen wie Lohn- und Gehaltskosten, lohn- und gehaltsgebundene Kosten, Lohn- und Gehaltsnebenkosten, Gemeinkosten, Wagnis und Gewinn. Leistung nach besonderer Anordnung des Auftraggebers. Nachweis und Anmeldung gemäß VOB/B.
Menge: 8,000 h

**1.4.20 Stundensatz, Helfer/-in**
*** Bedarfsposition mit GB
Stundenlohnarbeiten für Werker, Fachwerker und jeweils Gleichgestellte. Der Verrechnungssatz für die jeweilige Arbeitskraft umfasst sämtliche Aufwendungen wie Lohn- und Gehaltskosten, lohn- und gehaltsgebundene Kosten, Lohn- und Gehaltsnebenkosten, Gemeinkosten, Wagnis und Gewinn. Leistung nach besonderer Anordnung des Auftraggebers. Nachweis und Anmeldung gemäß VOB/B.
Menge: 8,000 h

### Titel 2 Carl-Cohn-Straße 36g

#### Bereich 2.1 Baustelleneinrichtung

**2.1.10 Einrichten, Vorhalten und Räumen der Baustelle**
*** Pauschalposition
Einrichten und Räumen der Baustelle für sämtliche in dem Leistungsverzeichnis aufgeführten Leistungen für die Dauer der Maßnahme bis zur Abnahme. Die Räumung schließt die Reinigung und Wiederherrichtung der benutzten Fläche entsprechend dem ursprünglichen Zustand ein.

Hinweise
- Strom und Wasser werden durch die Gewerke ELT und HLS zur Verfügung gestellt
- Mobile Toilette wird durch anderes Gewerk eingerichtet und bis zum Abschluss der Maßnahme vorgehalten
Menge: 1,000 psch

#### Bereich 2.2 Trockenbauarbeiten

**2.2.10 Trennwand H bis 2,5 m WD 100 mm Gipspl. Baupl.A 2lagig**
Nichttragende innere Trennwand DIN 4103-1, Einbaubereich 1 DIN 4103-1 (Bereiche mit geringer Menschenansammlung),
Höhe Wand bis '2,5' m,
Dicke Wand '100' mm,
bewertetes Schalldämm-Maß DIN 4109 Rw '52' dB,
Feuerwiderstandsklasse F 30 - A DIN 4102-2, Baustoffklasse DIN 4102-1 A2 (nichtbrennbar),
Unterkonstruktion aus verzinkten Stahlblechprofilen DIN EN 14195 und DIN 18182-1, als Einfachständerwerk, CW/UW 50,
Ständerachsabstand '625' mm,
Dämmschicht aus Mineralwolle MW DIN EN 13162, Bemessungswert der Wärmeleitfähigkeit max. 0,035 W/(mK), Nennwert der Wärmeleitfähigkeit max. 0,034 W/(mK), Dämmschichtdicke 40 mm, in Platten, Anwendungsgebiet DIN 4108-10 WTR, einlagig, dicht stoßen,
Beplankung beidseitig, aus Gipsplatten DIN 18180 und DIN EN 520, Bauplatten Typ A,
1. Seite 2-lagig, Dicke 1. Seite 1. Lage 12,5 mm, Dicke 1. Seite 2. Lage 12,5 mm,
Spachtelung Qualitätsstufe Q2,
2. Seite 2-lagig, Dicke 2. Seite 1. Lage 12,5 mm, Dicke 2. Seite 2. Lage 12,5 mm,
Spachtelung 2. Seite Qualitätsstufe Q2,
befestigen mit Schnellbauschrauben DIN EN 14566 und DIN 18182-2, Befestigungsuntergrund Rohboden,
Hersteller und Typ '....................................................'
vom Bieter einzutragen.
Menge: 21,000 m2

**2.2.20 Mehrpreis imprägnierte Bauplatten Typ H2**
Mehrpreis für imprägnierte Bauplatten Typ H2, Ausführung im Badezimmer,
Hersteller und Typ '....................................................'
vom Bieter einzutragen
Menge: 10,000 m2

**2.2.30 Türöffnung seitl. raumhoch verstärken UA-Profile 50/40/2 B 885 mm H 2010 mm D 100mm H 2,5m**
*** Bezugsbeschreibung
Türöffnung, seitlich raumhoch verstärken, im Einfachständerwerk, mit Metallständerprofilen UA DIN 18182-1 50/40/2, einschl. Boden- und Deckenanschluss, befestigen mit Winkeln, Dübeln und Schrauben,
Breite Nennmaß Wandöffnung '885' mm,
Höhe Nennmaß Wandöffnung '2010' mm, Wanddicke 100 mm,
Wandhöhe bis 2,5 m.
Menge: 1,000 St

**2.2.40 Wie vor, jedoch Breite Nennmaß Wandöffnung: '760' mm**
*** wie Position 2.2.30
Breite Nennmaß Wandöffnung: '760' mm
Menge: 1,000 St

**2.2.50 Vorsatzschale Vorwandinstallation H bis 1,2 m Abst. 175 mm WD 200 mm**
Vorsatzschale für Vorwandinstallation, Einbaubereich 1 DIN 4103-1 (Bereiche mit geringer Menschenansammlung),
Höhe Wand bis '1,2' m,
Abstand zwischen Beplankung und Wand bis '175' mm,
Dicke Wand '200' mm,
bewertetes Schalldämm-Maß DIN 4109 Rw '56' dB,
Baustoffklasse DIN 4102-1 A2 (nichtbrennbar),
Unterkonstruktion aus verzinkten Stahlblechprofilen DIN EN 14195 und DIN 18182-1, als Einfachständerwerk, CW/UW 100,
Ständerachsabstand '625' mm,
Dämmschicht aus Mineralwolle MW DIN EN 13162, Bemessungswert der Wärmeleitfähigkeit max. 0,035 W/(mK), Nennwert der Wärmeleitfähigkeit max. 0,034 W/(mK), Dämmschichtdicke 80 mm, in Platten, Anwendungsgebiet DIN 4108-10 WTR, einlagig, dicht stoßen,
Beplankung einseitig, aus Gipsplatten DIN 18180 und DIN EN 520, imprägnierte Bauplatten Typ H2,
1. Seite 2-lagig, Dicke 1. Seite 1. Lage 12,5 mm, Dicke 1. Seite 2. Lage 12,5 mm,
Spachtelung Qualitätsstufe Q2,
befestigen mit Schnellbauschrauben DIN EN 14566 und DIN 18182-2, Befestigungsuntergrund Estrich,
Hersteller und Typ '....................................................'
vom Bieter einzutragen.
Menge: 2,000 m2

**2.2.60 Ltg-Bekl rechteckig 2seitig Gipspl. Feuerschutzpl.DF einlagig**
Leitungsbekleidung, Querschnitt rechteckig, 2-seitig, Befestigungsuntergrund Mauerwerk,
Abwicklung der Bearbeitungsflächen '1' m,
Unterkonstruktion aus verzinkten Stahlblechprofilen DIN EN 14195 und DIN 18182-1, als Tragprofil, direkt befestigen, Unterkonstruktion verdeckt,
Bekleidung aus Gipsplatten DIN 18180 und DIN EN 520, Feuerschutzplatten Typ DF, einlagig, Plattendicke 15 mm, befestigen mit systemspezifischen Befestigungsmittel, Spachtelung Qualitätsstufe Q2,
Hersteller und Typ '....................................................'
vom Bieter einzutragen.
Menge: 5,000 m

**2.2.70 Öffnung schließen Nische H/B 145x80 cm**
Öffnung einseitig schließen, eckig, Heizungsnische,
Höhe Wand bis '1' m, Einfachständerwerk,
Breite '1,45' m,
Höhe '0,8' m,
Ausführung an Außenwand innenseitig, Bekleidung einseitig aus Gipsplatten, Bauplatten Typ A,
1. Seite 2-lagig, Dicke 1. Seite 1. Lage 12,5 mm, Dicke 1. Seite 2. Lage 12,5 mm, einschl. Spachtelung Qualitätsstufe Q2 (Standardausführung).
Menge: 1,000 St

**2.2.80 Unterdecke Gipspl. einlagig Baupl.A D 12,5mm**
Unterdecke DIN 18168-1, Bekleidung aus Gipsplatten DIN 18180 und DIN EN 520, einlagig, Bauplatten Typ A, Dicke 12,5 mm, befestigen mit Schnellbauschrauben DIN EN 14566 und DIN 18182-2, Unterkonstruktion aus verzinkten Stahlblechprofilen DIN EN 14195 und DIN 18182-1, Grund- und Tragprofil als CD 60/27-Profil DIN 18182-1, Dicke 0,6 mm, abhängen mit Direktabhängern,
Abhängehöhe '100' mm, befestigen mit bauaufsichtlich
zugelassenen Befestigungsmitteln, Befestigungsuntergrund Holzbalken, Unterkonstruktion verdeckt, Spachtelung Qualitätsstufe Q2, Arbeitshöhe der zu bearbeitenden oder zu bekleidenden Fläche bis 3,5 m über der Standfläche des hierfür erforderlichen Gerüstes,
Hersteller und Typ '....................................................'
vom Bieter einzutragen.
Menge: 40,000 m2

**2.2.90 Mehrpreis für imprägnierte Bauplatten Typ H2**
Mehpreis für die imprägnierte Bauplatten Typ H2, Ausführung im Badezimmer
Hersteller und Typ '....................................................'
vom Bieter einzutragen
Menge: 4,000 m2

#### Bereich 2.3 Tischlerarbeiten

*Hinweis: Geschossdeckendämmung*

**2.3.10 Untergrund reinigen Holz absaugen**
Reinigen des Untergrundes aus Holz, von grober Verschmutzung, durch Absaugen, Untergrund waagerecht, aufgenommene Stoffe sammeln und entsorgen.
Menge: 48,000 m2

**2.3.20 Wärmedämmschicht oberste Geschossdecke Mineralwolle MW DZ 0,035W/(mK) D 160mm**
Wärmedämmschicht auf der obersten Geschossdecke, aus Mineralwolle MW DIN EN 13162, Anwendungsgebiet DIN 4108-10 DZ, Bemessungswert der Wärmeleitfähigkeit max. 0,035 W/(mK), Nennwert der Wärmeleitfähigkeit max. 0,034 W/(mK), Baustoffklasse DIN 4102-1 A1 (nichtbrennbar), einlagig, als Platte, stumpf, einseitig kaschiert, mit Glasvlies, Dämmschichtdicke 160 mm, Ausführung im Dachgeschoss,
Hersteller und Typ '....................................................'
vom Bieter einzutragen.
Menge: 48,000 m2

**2.3.30 Randbereiche dämmen**
Randbereiche der oben genannten Dämmung ausschneiden, dem Bestand anpassen und Hohlräume mit Mineralwolle ausstopfen.
Menge: 30,000 m

**2.3.40 Luftdichtheitsschicht sd variabel PE-Folie D 0,2mm**
Dampfbremse als Luftdichtheitsschicht DIN 4108-3, DIN 4108-7 mit variablem sd-Wert, aus PE-Folie DIN EN 13984, Dicke 0,2 mm, auf Fußboden, lose verlegen und in der Nahtüberlappung mechanisch befestigen, Nähte und Stöße verkleben/verschweißen,
Hersteller und Typ '....................................................'
vom Bieter einzutragen.
Menge: 48,000 m2

**2.3.50 Anschluss Dampfsperre/Luftdichtheit angrenzendes Bauteil Anpresslatte Dichtungsband**
*** Bezugsbeschreibung
Luftdichter Anschluss der Dampfsperr- und Luftdichtheitsschicht DIN 4108-7 an angrenzendes Bauteil, Befestigung mit Anpresslatte und vorkomprimiertem Dichtungsband DIN 18542, Arbeitsuntergrund Holz,
Hersteller und Typ '....................................................'
vom Bieter einzutragen.
Menge: 30,000 m

**2.3.60 Anschluss Dampfsperre/Luftdichtheit Schornstein Anpresslatte Dichtungsband**
*** wie Position 2.3.50
an Schornstein
Arbeitsuntergrund Mauerwerk
Hersteller und Typ '....................................................'
vom Bieter einzutragen
Menge: 4,000 m

**2.3.70 Anschluss Dampfsperre/Luftdichtheit Rohrdurchführung AD bis 125mm Rohrmanschette**
*** wie Position 2.3.50
an Rohrdurchführung
Außendurchmesser bis 125 mm
Befestigung mit Rohrmanschette
Arbeitsuntergrund Holzwerkstoff
Hersteller und Typ '....................................................'
vom Bieter einzutragen
Menge: 4,000 St

**2.3.80 Anschluss Dampfsperre/Luftdichtheit Durchdringung L 0,15 m B 0,15 m Anschlussmanschette-schürze**
*** wie Position 2.3.50
an Durchdringung,
lichte Länge: '0,15' m,
lichte Breite: '0,15' m,
Befestigung mit Anschlussmanschette/-schürze
Arbeitsuntergrund Holzwerkstoff
Hersteller und Typ '....................................................'
vom Bieter einzutragen
Menge: 4,000 St

**2.3.90 Deckenschalung kunstharzgeb Holzspanpl Gebrauchskl.0 P5 D 22mm**
Deckenschalung aus kunstharzgebundenen Holzspanplatten DIN EN 13986, Gebrauchsklasse 0 DIN 68800-1, ohne chemischen Holzschutz, Plattentyp P5 DIN EN 312, Dicke 22 mm, Untergrund Holz, mechanisch befestigen,
Hersteller und Typ '....................................................'
vom Bieter einzutragen.
Menge: 48,000 m2

*Hinweis: Innentüren*

**2.3.100 Innentürel. Drehflügeltür 1flg B 885 mm H 2010 mm Klimakl.I Prüfklima a Umfassungszarge Holzwerkstoff Maulweite/WD 100 mm Holzwerkstoff**
*** Bezugsbeschreibung
Innentürelement aus Türblatt und Zarge, als Drehflügeltür, einflügelig, mit Anschlagfalz,
Breite Nennmaß Wandöffnung '885' mm,
Höhe Nennmaß Wandöffnung '2010' mm,
bauphysikalische Anforderungen: Klimaklasse I, Prüfklima a, DIN EN 1121 (normale Beanspruchung), Befestigung an Trockenbauwand, Ausführung mit Umfassungszarge, Zarge aus Holzwerkstoff,
Farbton  weiß RAL 9016

Breite Bekleidung '70' mm, Kante rund,
Maulweite/Wanddicke '100' mm, mit
Dämpfungs-/Dichtungsprofil am Anschlag, Türblatt aus Holzwerkstoff, einfach gefälzt, mit Einlage aus Röhrenspanplatte, Oberfläche des Türblattes aus Holz, Oberfläche der Öffnungsfläche deckend beschichtet, seidenglänzend, Oberfläche der Schließfläche wie Öffnungsfläche,
Farbton  weiß RAL 9016

Oberfläche der Schmalfläche aus Kunststoff, Kante rund, mit Bändern, 2 Bänder je Flügel, vorgerichtet für BB-Schloss DIN 18251,
Hersteller und Typ '....................................................'
vom Bieter einzutragen.
Menge: 1,000 St

**2.3.110 Wie vor, jedoch Befestigung an Mauerwerk; Maulweite/Wanddicke: '115' mm**
*** wie Position 2.3.100
Befestigung an Mauerwerk,
Maulweite/Wanddicke: '115' mm,
Hersteller und Typ '....................................................'
vom Bieter einzutragen.
Menge: 1,000 St

**2.3.120 Wie vor, jedoch Befestigung an Mauerwerk; Maulweite/Wanddicke: '115' mm mit einem Lichtausschnitt**
*** wie Position 2.3.100
Befestigung an Mauerwerk,
Maulweite/Wanddicke: '115' mm,
mit einem Lichtausschnitt,
Ausschnittform rechteckig,
Ausschnittbreite: '535' mm,
Ausschnitthöhe: '1420' mm,
Verglasung aus Einfachglas, satiniert.
Hersteller und Typ '....................................................'
vom Bieter einzutragen
Menge: 1,000 St

**2.3.130 Wie vor, jedoch Feuchtraumtür; Breite Nennmaß Wandöffnung: '760' mm**
*** wie Position 2.3.100
Feuchtraumtür,
Breite Nennmaß Wandöffnung: '760' mm,
Hersteller und Typ '....................................................'
vom Bieter einzutragen.
Menge: 1,000 St

**2.3.140 Wie vor, jedoch Kellertür, B 860 mm H 1985 mm, Klimaklasse II, Maulweite/Wanddicke: '70' mm**
*** wie Position 2.3.100
Kellertür,
Breite Nennmaß Wandöffnung: '860' mm,
Höhe Nennmaß Wandöffnung: '1985' mm,
Klimaklasse II,
Prüfklima b, DIN EN 1121 (mittlere Beanspruchung),
Befestigung an Mauerwerk,
Maulweite/Wanddicke: '70' mm,
Hersteller und Typ '....................................................'
vom Bieter einzutragen
Menge: 1,000 St

**2.3.150 Drückergarnitur Drücker-Drückergarn. Alu eloxiert Langschild Schlossentfernung 72mm Buntbartschlüssel**
Drückergarnitur DIN EN 1906, als Drücker-Drückergarnitur, Maße DIN 18255, aus Aluminium, eloxiert, Farbton silber, Langschild, Entfernung Schloss 72 mm, mit Drückerstift 8 mm, gelocht für Buntbartschlüssel, sichtbar verschrauben,
Hersteller und Typ '....................................................'
vom Bieter einzutragen.
Menge: 4,000 St

**2.3.160 Drückergarnitur Badtürdrückergarn. Alu eloxiert Langschild**
Drückergarnitur DIN EN 1906, als Badtürdrückergarnitur, Maße DIN 18255, aus Aluminium, eloxiert, Farbton silber, Langschild, sichtbar verschrauben,
Hersteller und Typ '....................................................'
vom Bieter einzutragen.
Menge: 1,000 St

*Hinweis: Wartungsarbeiten*

**2.3.170 Holzfenster prüfen und warten, 800/1320 mm**
*** Bezugsbeschreibung
Kontrolle und Wartung des Holz-Bestandfensters, wie folgt:
- Überprüfen der Öffnungsfunktion
- Sichtprüfung von Dichtungen und Fälzen, inkl. Reinigen und Behandeln mit Pflegemitteln
- Prüfung der Beschläge, evtl. Wiederherstellung Gangbarkeit, inkl. Reinigung und Ölen sowie ggf. Ersatz von Schrauben
- Justierung der Flügel
- Dokumentation des Fensterzustandes, mit besonderer Berücksichtigung auszutauschender Bauteile

Fenstergröße: ca. 800/1320 mm
Menge: 1,000 St

**2.3.180 Wie vor, jedoch Fenstergröße 1400/1150 mm**
*** wie Position 2.3.170
Fenstergröße: ca. 1400/1150 mm
Menge: 1,000 St

**2.3.190 Wie vor, jedoch Fenstergröße 1800/1320 mm**
*** wie Position 2.3.170
Fenstergröße: ca. 1800/1320 mm
Menge: 1,000 St

**2.3.200 Wie vor, jedoch Fenstergröße 2400/1320 mm**
*** wie Position 2.3.170
Fenstergröße: ca. 2400/1320 mm
Menge: 1,000 St

**2.3.210 Wie vor, jedoch Fenstergröße 2520/1600 mm**
*** wie Position 2.3.170
Fenstergröße: ca. 2520/1600 mm
Menge: 1,000 St

**2.3.220 Rollladengurte und Beschläge auswechseln**
Rollladengurte und Beschläge auswechseln, Länge bis 4,00 m, einschl. Ab- und wieder Anbauen der Abdeckung; ausgebaute Elemente entsorgen.
Menge: 3,000 St

**2.3.230 Türschließer, Wartung**
Wartung eines Türschließers in vorhandene Tür, inkl. Reparaturarbeiten.
Menge: 2,000 St

*Hinweis: Sonstige*

**2.3.240 temp. Absturzsicherung**
Absturzsicherung, 1-seitig, an Flurkante OG,
Höhe: 100 cm, aus Holz, Querschnitt Pfosten: 40/60 mm, Querschnitt Riegel: 18/40 mm, Querschnitt oberster Riegel: 40/40 mm., max. Abstand Pfosten: 60 cm, max. Abstand Riegel: 20 cm.

Hersteller und Typ
'....................................................'
vom Bieter einzutragen.
Menge: 4,000 m

**2.3.250 temp. Geländerschutz Treppe**
Schutz des Treppengeländers während der Ausführung.
Menge: 1,000 St

**2.3.260 Geländer Füllung Stäbe Gurte Stahl H 1000 mm Pfostenabst. 600mm L 900 mm 2Gurte Handlauf Durchm. 42mm**
Geländer, mit Füllung, aus Stäben und Gurten, für Flur, im Innenbereich, Befestigungsuntergrund Beton, Konstruktion besteht aus einem Werkstoff, Geländerkonstruktion aus Stahl, beschichtet,
Höhe Geländer '1000' mm, max. Pfostenabstand 600 mm,
Pfosten aus Hohlprofil, rund, Durchmesser 35 mm,
Nennwanddicke Pfosten '3,5' mm,
Länge Pfosten/Konsolen '900' mm,
mit 2 Geländergurten, Gurt aus Vollprofil rund, Durchmesser 20 mm, Geländerstäbe als Vollprofil, rund, Durchmesser 20 mm,
Länge Geländerstab '900' mm,
max. lichter Stababstand '120' mm,
einschl. Handlauf, rund, Handlaufdurchmesser 42 mm, mit Konsolen befestigen, seitlich an Geländer,
Hersteller und Typ '....................................................'
vom Bieter einzutragen.
Menge: 4,000 m

**2.3.270 Einschubtreppe Kasten Holz/Holzwerkstoff abbrechen**
Abbruch der Einschubtreppe einschl. Kasten, aus Holz/Holzwerkstoff, im Rahmen einer Totalabbruchmaßnahme, nicht schadstoffbelastet,
Abfall ist nicht gefährlich, Altholzkategorie A I, Raumhöhe bis 2,5 m, Breite 60 cm, Kastenhöhe 200 mm, Wichte des Abbruchstoffes DIN EN 1991-1-1 7,5 kN/m3, Ausführung innerhalb des Bauwerks, Arbeitshöhe bis 3 m,
Abbruch von Hand/mit handgeführten Kleingeräten,
aufgenommene Stoffe sammeln, im Behälter des AN lagern, Behältergröße nach Wahl des AN, auf LKW des AN laden, transportieren, entsorgen, zum Lager oder zur Anlage nach Wahl des AN, Abfallschlüssel nach AVV (Abfallverzeichnis-Verordnung) 170201 Holz,
Vergütung der Entsorgung übernimmt AN.
Menge: 1,000 St

**2.3.280 Klappbodentreppe 3tlg Holz H 2,25-2,5m B/L 600/1200mm Traglast 160kg**
Klappbodentreppe, 3-teilig, DIN EN 14975 und DIN 3193, aus Holz, lichte Raumhöhe über 2,25 bis 2,5 m, Rohbauöffnungsmaß B/L 600/1200 mm, max. Traglast 160 kg, Kastenhöhe 200 mm, von oben und unten geprüft, Deckel wärmegedämmt, 3-seitige Lukenumwehrung, zusätzlich von oben zu öffnen, einschl. Lieferung und Montage der Verleistung des Lukenkastens, Befestigungsuntergrund Holz,
Hersteller und Typ '....................................................'
vom Bieter einzutragen.
Menge: 1,000 St

**2.3.290 Treppenkantenprofil Holz glatt B 30-35mm H 40-45mm**
Treppenkantenprofil, aus Holz, Trittfläche glatt, mit Einlegestreifen, für Belagdicke bis 2 mm, sichtbare Breite über 30 bis 35 mm, sichtbare Höhe über 40 bis 45 mm, an Treppenbelag anpassen, befestigen durch Kleben, Untergrund Holz,
Hersteller und Typ '....................................................'
vom Bieter einzutragen.
Menge: 10,000 m

**2.3.300 Trittstufen Zwischenraum Brett schließen**
Bekleidung des freien Zwischenraums zw. den Trittstufen, im Treppenhaus, aus Brettern,
Höhe ca, '18' cm, Dicke 9,5 mm, Nadelholz,
Hersteller und Typ '....................................................'
vom Bieter einzutragen.
Menge: 10,000 m

**2.3.310 Briefkasten Außenbriefkasten Stahl**
Briefkasten als Außenbriefkasten DIN EN 13724, Einwurföffnung Typ 1, mit Einwurfschlitz, Größe 1, Sicherheitsstufe 0, einschl. Durchsichtschlitzen und Namensschild-Einschubleiste, mit Klingelkontakt, mit Türblende und Entnahmetür, aus Stahl, verzinkt, Korrosionsbeständigkeit DIN EN 1670 Klasse 0, Verriegelung mit Zylinderschloss, auf der Wand befestigen, einschl. Demontage und Entsorgung des vorh. Briefkastens.
Maße in cm
35 x 40 x 12 cm

Hersteller und Typ '....................................................'
vom Bieter einzutragen.
Menge: 1,000 St

#### Bereich 2.4 Stundensätze

**2.4.10 Stundensatz, Facharbeiter/-in**
*** Bedarfsposition mit GB
Stundenlohnarbeiten für Facharbeiter, Spezialfacharbeiter, Vorarbeiter und jeweils Gleichgestellte. Der Verrechnungssatz für die jeweilige Arbeitskraft umfasst sämtliche Aufwendungen wie Lohn- und Gehaltskosten, lohn- und gehaltsgebundene Kosten, Lohn- und Gehaltsnebenkosten, Gemeinkosten, Wagnis und Gewinn. Leistung nach besonderer Anordnung des Auftraggebers. Nachweis und Anmeldung gemäß VOB/B.
Menge: 8,000 h

**2.4.20 Stundensatz, Helfer/-in**
*** Bedarfsposition mit GB
Stundenlohnarbeiten für Werker, Fachwerker und jeweils Gleichgestellte. Der Verrechnungssatz für die jeweilige Arbeitskraft umfasst sämtliche Aufwendungen wie Lohn- und Gehaltskosten, lohn- und gehaltsgebundene Kosten, Lohn- und Gehaltsnebenkosten, Gemeinkosten, Wagnis und Gewinn. Leistung nach besonderer Anordnung des Auftraggebers. Nachweis und Anmeldung gemäß VOB/B.
Menge: 8,000 h
